# HEGLER PLASTIK GMBH - Heglerstraße 8 - D-97714 Oerlenbach GaebWriter V
Leistungsbeschreibung (GAEB 90, DA81)
Projektbezeichnung: HEGLER PLASTIK GMBH - Heglerstraße 8 - D-97714 Oerlenbach  GaebWriter V
Währung: EUR

## Tel. +49 (0) 9725 66-0 Fax +49 (0) 97
Datum: 20.12.05

### 1 Spezialsickerrohre aus PE-HD AQUADRAIN nach DIN 4262-1

*Hinweis*
Die folgenden Ausschreibungspositionen sind
entsprechend den baulichen Anforderungen mit weiteren
Leistungsbeschreibungen zu ergänzen
(z. B. Grabenbau, Wasserhaltung, Verbauanlagen usw.)

Der vorgeschlagene Eingabeparameter (z. B. Nennweite)
ist am Platzhalter in den Positionstext einzugeben.
Die Auswahlparameter sind zu löschen.
Sonderteile auf Anfrage.

HEGLER PLASTIK GMBH
Tel.: 09725/66-0
Fax:  09725/66-115
E-mail: vertrieb@hegler.de
Internet: www.hegler.de

**1.01 Spezialteilsickerrohr-LP aus PE-HD**
Teilsickerrohrleitung-LP aus PE-HD mit profilierter
Wandung und glatter Rohrinnenfläche, Typ R2
entsprechend DIN 4262-1, gütegesichert und
fremdüberwacht,
Ringsteifigkeit S >= 8,0 kN/m² (SN 8) nach DIN EN 9969,
in Rohrlängen von 6 m mit
Verbindungsmuffe liefern und mit Bettungs- und
Filtermaterial einbauen. Bei Verkehrslast ist das Rohr
seitlich bis zum Beginn der Einlaufschlitze in
feinkörnigem Boden (kf-Wert < 0,000001) einzubauen.
Ohne Verkehrslast kann direkt in Beton B 10 verlegt
werden. Die Oberfläche des Bettungsmaterials ist mit
einer zum Rohr hinweisenden Neigung auszubilden und zu
glätten. Der darüber hinausgehende Leitungsgraben ist
mit Filter- und Frostschutz-material zu verfüllen.
Nennweite: DN .....
System: AQUADRAIN - HEGLER PLASTIK GMBH
oder gleichwertig

Auswahl-Nennweiten:
DN 150
DN 200
DN 250
DN 300
DN 400
DN 500
DN 600
Einheit: m

**1.02 Spezialvollsickerrohr-TP aus PE-HD**
Vollsickerrohrleitung-TP aus PE-HD mit profilierter
Wandung und glatter Rohrinnenfläche, Typ R2
entsprechend DIN 4262-1, gütegesichert und
fremdüberwacht,
Ringsteifigkeit S >= 8,0 kN/m² (SN 8) nach DIN EN 9969,
in Rohrlängen von 6 m mit
Verbindungsmuffe liefern und mit Bettungs- und
Filtermaterial einbauen.Der Leitungsgraben ist mit
Kies der Körnung..../.... mm nach DIN 18196 (GW oder
GI) bis ..... cm unter Gelände zu verfüllen.
Abschließend ist der Graben mit feinkörnigem Boden
abzudichten.Nennweite: DN .....

System: AQUADRAIN - HEGLER PLASTIK GMBH
oder gleichwertig

Auswahl-Nennweiten:
DN 150
DN 200
DN 250
DN 300
DN 400
DN 500
DN 600
Einheit: m

**1.03 Spezialmehrzweckrohr-MP aus PE-HD**
Mehrzweckrohrleitung-MP aus PE-HD mit profilierter
Wandung und glatter Rohrinnenfläche, Typ R2
entsprechend DIN 4262-1, gütegesichert
und fremdüberwacht,
Ringsteifigkeit S >= 8,0 kN/m² (SN 8) nach DIN EN 9969,
in Rohrlängen von 6 m mit
Verbindungsmuffe liefern und mit Bettungs- und
Filtermaterial einbauen. Bei Verkehrslast ist das Rohr
seitlich bis zum Beginn der Einlaufschlitze in
feinkörnigem Boden (kf-Wert < 0,000001) einzubauen.
Ohne Verkehrslast kann direkt in Beton B 10 verlegt
werden.Die Oberfläche des Bettungsmaterials ist mit
einer zum Rohr hinweisenden Neigung auszubilden und zu
glätten. Der darüber hinausgehende Leitungsgraben ist
mit geeignetem Material zu verfüllen.
Nennweite: DN .....

System: AQUADRAIN - HEGLER PLASTIK GMBH
oder gleichwertig

Auswahl-Nennweiten:
DN 150
DN 200
DN 250
DN 300
DN 400
DN 500
DN 600
Einheit: m

**1.04 Verbindungsmuffe**
Verbindungsmuffe liefern und einbauen.
Nennweite DN .....

System: AQUADRAIN - HEGLER PLASTIK GMBH
oder gleichwertig

Auswahl-Nennweiten:
DN 150
DN 200
DN 250
DN 300
DN 400
DN 500
DN 600
Einheit: St

**1.05 Profildichtring**
Profildichtring liefern und einbauen.
Nennweite DN .....

System: AQUADRAIN - HEGLER PLASTIK GMBH
oder gleichwertig

Auswahl-Nennweiten:
DN 150
DN 200
DN 250
DN 300
DN 400
DN 500
DN 600
Einheit: St

**1.06 Schachtanschluss**
Schachtanschluss für Betonschacht liefern und einbauen.
Nennweite DN .....

System: AQUADRAIN - HEGLER PLASTIK GMBH
oder gleichwertig

Auswahl-Nennweiten:
DN 150
DN 200
DN 250
DN 300
DN 400
DN 500
DN 600
Einheit: St

**1.07 Endverschluss**
Endverschluss als provisorischen Baustellenverschluss
liefern und einbauen.
Nennweite DN .....

System: AQUADRAIN - HEGLER PLASTIK GMBH
oder gleichwertig

Auswahl-Nennweiten:
DN 150
DN 200
DN 250
DN 300
DN 400
DN 500
DN 600
Einheit: St

**1.08 Reduzierstück**
Reduzierstück liefern und einbauen.
Nennweite DN ..... auf DN .....

System: AQUADRAIN - HEGLER PLASTIK GMBH
oder gleichwertig
Einheit: St

**1.09 Übergangsstück auf KG-Spitzende**
Übergangsstück auf Spitzende KG-Rohr nach DIN EN 1401
liefern und einbauen.
Nennweite: DN .....

System: AQUADRAIN - HEGLER PLASTIK GMBH
oder gleichwertig

Auswahl-Nennweiten:
DN 100
DN 150
DN 200
Einheit: St

**1.10 Übergangsstück in KG-Muffenende**
Übergangsstück in Muffenende KG-Rohr nach DIN EN 1401
liefern und einbauen.
Nennweite: DN .....

System: AQUADRAIN - HEGLER PLASTIK GMBH
oder gleichwertig

Auswahl-Nennweiten:
DN 150
DN 200
DN 250
DN 300
DN 400
DN 500
DN 600
Einheit: St

**1.11 Nachträglicher Anschluss mit HP-CONNECT von AQUATUB-Rw DN 150**
Nachträglicher Anschluss mit HP-CONNECT von
AQUATUB-Rw DN 150 an AQUADRAIN-Rohre liefern und
einbauen.
Bohrkronendurchmesser 176 mm.
Hauptleitung: DN .....

System: HP-CONNECT - HEGLER PLASTIK GMBH
oder gleichwertig

Auswahl-Nennweiten:
DN 250
DN 300
DN 400
DN 500
DN 600
Einheit: St

**1.12 Nachträglicher Anschluss mit HP-CONNECT von KG-Rohr DN 160 nach DIN EN 1401**
Nachträglichen Anschluss mit HP-CONNECT von
KG-Rohr nach DIN EN 1401 DN 160 an AQUADRAIN-Rohre
liefern und einbauen.

Bohrkronendurchmesser 176 mm.
Hauptleitung: DN .....

System: HP-CONNECT - HEGLER PLASTIK GMBH
oder gleichwertig

Auswahl-Nennweiten:
DN 250
DN 300
DN 400
DN 500
DN 600
Einheit: St

**1.13 Nachträglicher Anschluss mit HP-CONNECT von AQUATUB-Rw DN 200 nach DIN EN 1401**
Nachträglichen Anschluss mit HP-CONNECT von
AQUATUB-Rw DN 200 an AQUADRAIN-Rohre
liefern und einbauen.

Bohrkronendurchmesser 217 mm.
Hauptleitung: DN .....

System: HP-CONNECT - HEGLER PLASTIK GMBH
oder gleichwertig

Auswahl-Nennweiten:
DN 300
DN 400
DN 500
DN 600
Einheit: St

**1.14 Nachträglicher Anschluss mit HP-CONNECT von KG-Rohr DN 200 nach DIN EN 1401**
Nachträglichen Anschluss mit HP-CONNECT von
KG-Rohr nach DIN EN 1401 DN 200 an AQUADRAIN-Rohre
liefern und einbauen.

Bohrkronendurchmesser 217 mm.
Hauptleitung: DN .....

System: HP-CONNECT - HEGLER PLASTIK GMBH
oder gleichwertig

Auswahl-Nennweiten:
DN 300
DN 400
DN 500
DN 600
Einheit: St

**1.15 Abzweig 45°**
Abzweig 45° liefern und einbauen.
Sammelleitung:  DN .....
Anschlussleitung: DN .....

System: AQUADRAIN - HEGLER PLASTIK GMBH
oder gleichwertig
Einheit: St

**1.16 Abzweig 90°**
Abzweig 90° liefern und einbauen.
Sammelleitung:  DN .....
Anschlussleitung: DN .....

System: AQUADRAIN - HEGLER PLASTIK GMBH
oder gleichwertig
Einheit: St

**1.17 Abzweig 90° auf KG-Rohr (DIN EN 1401)**
Abzweig 90° auf Spitzende KG-Rohr nach DIN EN 1401
liefern und einbauen.
Sammelleitung:  DN .....
Anschlussleitung: DN .....

System: AQUADRAIN - HEGLER PLASTIK GMBH
oder gleichwertig

Auswahl-Nennweiten:
DN 250/DN 150
DN 300/DN 150
DN 400/DN 150
Einheit: St

**1.18 Bogen 45°**
Bogen 45° liefern und einbauen.
Nennweite: DN .....

System: AQUADRAIN - HEGLER PLASTIK GMBH
oder gleichwertig

Auswahl-Nennweiten:
DN 150
DN 200
DN 250
DN 300
DN 400
DN 500
DN 600
Einheit: St

**1.19 Bogen 90°**
Bogen 90° liefern und einbauen.
Nennweite: DN .....

System: AQUADRAIN - HEGLER PLASTIK GMBH
oder gleichwertig

Auswahl-Nennweiten:
DN 150
DN 200
DN 250
DN 300
DN 400
DN 500
DN 600
Einheit: St
